# TUBERÍA POLIETILENO P.E. PRESIÓN ABASTECIMIENTO

- Propiedad del archivo: RIB Spain
- Formato: FIEBDC-3/2020
- Programa: Presto 22.00
- Fecha: 05/04/2022
- Tipo: lista de precios
- Fecha de los precios: 11/02/2022
- Divisa: EUR
- IVA: 10 %

## 05 TUBERÍA POLIETILENO P.E. PRESIÓN ABASTECIMIENTO

**110.6.AD.100** m Tubería polietileno 110mm A.D. PE100 PN6
Precio: 5.1
Suministro de tubería diametro nominal 110mm de Polietileno de Alta Densidad fabricado en PE100, para PN6, fabricada según UNE EN 12201 con certificado AENOR, con banda de color azul para abastecimiento o riego.

**125.6.AD.100** m Tubería polietileno 125mm A.D. PE100 PN6
Precio: 6.5
Suministro de tubería diametro nominal 125mm de Polietileno de Alta Densidad fabricado en PE100, para PN6, fabricada según UNE EN 12201 con certificado AENOR, con banda de color azul para abastecimiento o riego.

**140.6.AD.100** m Tubería polietileno 140mm A.D. PE100 PN6
Precio: 8.24
Suministro de tubería diametro nominal 140mm de Polietileno de Alta Densidad fabricado en PE100, para PN6, fabricada según UNE EN 12201 con certificado AENOR, con banda de color azul para abastecimiento o riego.

**160.6. AD.100** m Tubería polietileno 160mm A.D. PE100 PN6
Precio: 10.7
Suministro de tubería diametro nominal 160mm de Polietileno de Alta Densidad fabricado en PE100, para PN6, fabricada según UNE EN 12201 con certificado AENOR, con banda de color azul para abastecimiento o riego.

**180.6.AD.100** m Tubería polietileno 180mm A.D. PE100 PN6
Precio: 13.56
Suministro de tubería diametro nominal 180mm de Polietileno de Alta Densidad fabricado en PE100, para PN6, fabricada según UNE EN 12201 con certificado AENOR, con banda de color azul para abastecimiento o riego.

**200.6.AD.100** m Tubería polietileno 200mm A.D. PE100 PN6
Precio: 16.46
Suministro de tubería diametro nominal 200mm de Polietileno de Alta Densidad fabricado en PE100, para PN6, fabricada según UNE EN 12201 con certificado AENOR, con banda de color azul para abastecimiento o riego.

**225.6.AD.100** m Tubería polietileno 225mm A.D. PE100 PN6
Precio: 0
Suministro de tubería diametro nominal 225mm de Polietileno de Alta Densidad fabricado en PE100, para PN6, fabricada según UNE EN 12201 con certificado AENOR, con banda de color azul para abastecimiento o riego.
NOTA: Consultar

**250.6.AD.100** m Tubería polietileno 250mm A.D. PE100 PN6
Precio: 25.82
Suministro de tubería diametro nominal 250mm de Poliuretano de Alta Densidad fabricado en PE100, para PN6, fabricada según UNE EN 12201 con certificado AENOR, con banda de color azul para abastecimiento o riego.

**280.6.AD.100** m Tubería polietileno 280mm A.D. PE100 PN6
Precio: 0
Suministro de tubería diametro nominal 280mm de Polietileno de Alta Densidad fabricado en PE100, para PN6, fabricada según UNE EN 12201 con certificado AENOR, con banda de color azul para abastecimiento o riego.
NOTA: Consultar

**315.6.AD.100** m Tubería polietileno 315mm A.D. PE100 PN6
Precio: 40.82
Suministro de tubería diametro nominal 315mm de Polietileno de Alta Densidad fabricado en PE100, para PN6, fabricada según UNE EN 12201 con certificado AENOR, con banda de color azul para abastecimiento o riego.

**355.6.AD.100** m Tubería polietileno 355mm A.D. PE100 PN6
Precio: 0
Suministro de tubería diametro nominal 355mm de Polietileno de Alta Densidad fabricado en PE100, para PN6, fabricada según UNE EN 12201 con certificado AENOR, con banda de color azul para abastecimiento o riego.
NOTA: Consultar

**400.6.AD.100** m Tubería polietileno 400mm A.D. PE100 PN6
Precio: 65.62
Suministro de tubería diametro nominal 400mm de Polietileno de Alta Densidad fabricado en PE100, para PN6, fabricada según UNE EN 12201 con certificado AENOR, con banda de color azul para abastecimiento o riego.

**450.6.AD.100** m Tubería polietileno 450mm A.D. PE100 PN6
Precio: 0
Suministro de tubería diametro nominal 450mm de Polietileno de Alta Densidad fabricado en PE100, para PN6, fabricada según UNE EN 12201 con certificado AENOR, con banda de color azul para abastecimiento o riego.
NOTA: Consultar

**500.6.AD.100** m Tubería polietileno 500mm A.D. PE100 PN6
Precio: 104.55
Suministro de tubería diametro nominal 500mm de Polietileno de Alta Densidad fabricado en PE100, para PN6, fabricada según UNE EN 12201 con certificado AENOR, con banda de color azul para abastecimiento o riego.

**560.6.AD.100** m Tubería polietileno 560mm A.D. PE100 PN6
Precio: 0
Suministro de tubería diametro nominal 560mm de Polietileno de Alta Densidad fabricado en PE100, para PN6, fabricada según UNE EN 12201 con certificado AENOR, con banda de color azul para abastecimiento o riego.
NOTA: Consultar

**630.6.AD.100** m Tubería polietileno 630mm A.D. PE100 PN6
Precio: 0
Suministro de tubería diametro nominal 630mm de Polietileno de Alta Densidad fabricado en PE100, para PN6, fabricada según UNE EN 12201 con certificado AENOR, con banda de color azul para abastecimiento o riego.
NOTA: Consultar

**710.6.AD.100** m Tubería polietileno 710mm A.D. PE100 PN6
Precio: 0
Suministro de tubería diametro nominal 710mm de Polietileno de Alta Densidad fabricado en PE100, para PN6, fabricada según UNE EN 12201 con certificado AENOR, con banda de color azul para abastecimiento o riego.
NOTA: Consultar

**800.6.AD.100** m Tubería polietileno 800mm A.D. PE100 PN6
Precio: 0
Suministro de tubería diametro nominal 800mm de Polietileno de Alta Densidad fabricado en PE100, para PN6, fabricada según UNE EN 12201 con certificado AENOR, con banda de color azul para abastecimiento o riego.
NOTA: Consultar

**900.6.AD.100** m Tubería polietileno 900mm A.D. PE100 PN6
Precio: 0
Suministro de tubería diametro nominal 900mm de Polietileno de Alta Densidad fabricado en PE100, para PN6, fabricada según UNE EN 12201 con certificado AENOR, con banda de color azul para abastecimiento o riego.
NOTA: Consultar

**1000.6.AD.100** m Tubería polietileno 1000mm A.D. PE100 PN6
Precio: 0
Suministro de tubería diametro nominal 1000mm de Polietileno de Alta Densidad fabricado en PE100, para PN6, fabricada según UNE EN 12201 con certificado AENOR, con banda de color azul para abastecimiento o riego.
NOTA: Consultar

**32.10.AD.100** m Tubería polietileno 32mm A.D. PE100 PN10
Precio: 0.75
Suministro de tubería diametro nominal 32mm de Polietileno de Alta Densidad fabricado en PE100, para PN10, fabricada según UNE EN 12201 con certificado AENOR, con banda de color azul para abastecimiento o riego.

**40.10.AD.100** m Tubería polietileno 40mm A.D. PE100 PN10
Precio: 1.1
Suministro de tubería diametro nominal 40mm de Polietileno de Alta Densidad fabricado en PE100, para PN10, fabricada según UNE EN 12201 con certificado AENOR, con banda de color azul para abastecimiento o riego.

**50.10.AD.100** m Tubería polietileno 50mm A.D. PE100 PN10
Precio: 1.7
Suministro de tubería diametro nominal 50mm de Polietileno de Alta Densidad fabricado en PE100, para PN10, fabricada según UNE EN 12201 con certificado AENOR, con banda de color azul para abastecimiento o riego.

**63.10.AD.100** m Tubería polietileno 63mm A.D. PE100 PN10
Precio: 2.6
Suministro de tubería diametro nominal 63mm de Polietileno de Alta Densidad fabricado en PE100, para PN10, fabricada según UNE EN 12201 con certificado AENOR, con banda de color azul para abastecimiento o riego.

**75.10.AD.100** m Tubería polietileno 75mm A.D. PE100 PN10
Precio: 3.71
Suministro de tubería diametro nominal 75mm de Polietileno de Alta Densidad fabricado en PE100, para PN10, fabricada según UNE EN 12201 con certificado AENOR, con banda de color azul para abastecimiento o riego.

**90.10.AD.100** m Tubería polietileno 90mm A.D. PE100 PN10
Precio: 5.28
Suministro de tubería diametro nominal 90mm de Polietileno de Alta Densidad fabricado en PE100, para PN10, fabricada según UNE EN 12201 con certificado AENOR, con banda de color azul para abastecimiento o riego.

**110.10.AD.100** m Tubería polietileno 110mm A.D. PE100 PN10
Precio: 7.6
Suministro de tubería diametro nominal 110mm de Polietileno de Alta Densidad fabricado en PE100, para PN10, fabricada según UNE EN 12201 con certificado AENOR, con banda de color azul para abastecimiento o riego.

**125.10.AD.100** m Tubería polietileno 125mm A.D. PE100 PN10
Precio: 9.7
Suministro de tubería diametro nominal 125mm de Polietileno de Alta Densidad fabricado en PE100, para PN10, fabricada según UNE EN 12201 con certificado AENOR, con banda de color azul para abastecimiento o riego.

**140.10.AD.100** m Tubería polietileno 140mm A.D. PE100 PN10
Precio: 12.14
Suministro de tubería diametro nominal 140mm de Polietileno de Alta Densidad fabricado en PE100, para PN10, fabricada según UNE EN 12201 con certificado AENOR, con banda de color azul para abastecimiento o riego.

**160.10.AD.100** m Tubería polietileno 160mm A.D. PE100 PN10
Precio: 15.79
Suministro de tubería diametro nominal 160mm de Polietileno de Alta Densidad fabricado en PE100, para PN10, fabricada según UNE EN 12201 con certificado AENOR, con banda de color azul para abastecimiento o riego.

**180.10.AD.100** m Tubería polietileno 180mm A.D. PE100 PN10
Precio: 20
Suministro de tubería diametro nominal 180mm de Polietileno de Alta Densidad fabricado en PE100, para PN10, fabricada según UNE EN 12201 con certificado AENOR, con banda de color azul para abastecimiento o riego.

**200.10.AD.100** m Tubería polietileno 200mm A.D. PE100 PN10
Precio: 24.64
Suministro de tubería diametro nominal 200mm de Polietileno de Alta Densidad fabricado en PE100, para PN10, fabricada según UNE EN 12201 con certificado AENOR, con banda de color azul para abastecimiento o riego.

**225.10.AD.100** m Tubería polietileno 225mm A.D. PE100 PN10
Precio: 31.36
Suministro de tubería diametro nominal 225mm de Polietileno de Alta Densidad fabricado en PE100, para PN10, fabricada según UNE EN 12201 con certificado AENOR, con banda de color azul para abastecimiento o riego.

**250.10.AD.100** m Tubería polietileno 250mm A.D. PE100 PN10
Precio: 38.35
Suministro de tubería diametro nominal 250mm de Polietileno de Alta Densidad fabricado en PE100, para PN10, fabricada según UNE EN 12201 con certificado AENOR, con banda de color azul para abastecimiento o riego.

**280.10.AD.100** m Tubería polietileno 280mm A.D. PE100 PN10
Precio: 0
Suministro de tubería diametro nominal 280mm de Polietileno de Alta Densidad fabricado en PE100, para PN10, fabricada según UNE EN 12201 con certificado AENOR, con banda de color azul para abastecimiento o riego.
NOTA: Consultar

**315.10.AD.100** m Tubería polietileno 315mm A.D. PE100 PN10
Precio: 60.81
Suministro de tubería diametro nominal 315mm de Polietileno de Alta Densidad fabricado en PE100, para PN10, fabricada según UNE EN 12201 con certificado AENOR, con banda de color azul para abastecimiento o riego.

**355.10.AD.100** m Tubería polietileno 355mm A.D. PE100 PN10
Precio: 0
Suministro de tubería diametro nominal 355mm de Polietileno de Alta Densidad fabricado en PE100, para PN10, fabricada según UNE EN 12201 con certificado AENOR, con banda de color azul para abastecimiento o riego.
NOTA: Consultar

**400.10.AD.100** m Tubería polietileno 400mm A.D. PE100 PN10
Precio: 98
Suministro de tubería diametro nominal 400mm de Polietileno de Alta Densidad fabricado en PE100, para PN10, fabricada según UNE EN 12201 con certificado AENOR, con banda de color azul para abastecimiento o riego.

**450.10.AD.100** m Tubería polietileno 450mm A.D. PE100 PN10
Precio: 0
Suministro de tubería diametro nominal 450mm de Polietileno de Alta Densidad fabricado en PE100, para PN10, fabricada según UNE EN 12201 con certificado AENOR, con banda de color azul para abastecimiento o riego.
NOTA: Consultar

**500.10.AD.100** m Tubería polietileno 500mm A.D. PE100 PN10
Precio: 0
Suministro de tubería diametro nominal 500mm de Polietileno de Alta Densidad fabricado en PE100, para PN10, fabricada según UNE EN 12201 con certificado AENOR, con banda de color azul para abastecimiento o riego.
NOTA: Consultar

**630.10.AD.100** m Tubería polietileno 630mm A.D. PE100 PN10
Precio: 0
Suministro de tubería diametro nominal 630mm de Polietileno de Alta Densidad fabricado en PE100, para PN10, fabricada según UNE EN 12201 con certificado AENOR, con banda de color azul para abastecimiento o riego.
NOTA: Consultar

**710.10.AD.100** m Tubería polietileno 710mm A.D. PE100 PN10
Precio: 0
Suministro de tubería diametro nominal 710mm de Polietileno de Alta Densidad fabricado en PE100, para PN10, fabricada según UNE EN 12201 con certificado AENOR, con banda de color azul para abastecimiento o riego.
NOTA: Consultar

**800.10.AD.100** m Tubería polietileno 800mm A.D. PE100 PN10
Precio: 0
Suministro de tubería diametro nominal 800mm de Polietileno de Alta Densidad fabricado en PE100, para PN10, fabricada según UNE EN 12201 con certificado AENOR, con banda de color azul para abastecimiento o riego.
NOTA: Consultar

**900.10.AD.100** m Tubería polietileno 900mm A.D. PE100 PN10
Precio: 0
Suministro de tubería diametro nominal 900mm de Polietileno de Alta Densidad fabricado en PE100, para PN10, fabricada según UNE EN 12201 con certificado AENOR, con banda de color azul para abastecimiento o riego.
NOTA: Consultar

**1000.10.AD.100** m Tubería polietileno 1000mm A.D. PE100 PN10
Precio: 0
Suministro de tubería diametro nominal 1000mm de Polietileno de Alta Densidad fabricado en PE100, para PN10, fabricada según UNE EN 12201 con certificado AENOR, con banda de color azul para abastecimiento o riego.
NOTA: Consultar

**20.16.AD.100** m Tubería polietileno 20mm A.D. PE100 PN16
Precio: 0.45
Suministro de tubería diametro nominal 20mm de Polietileno de Alta Densidad fabricado en PE100, para PN16, fabricada según UNE EN 12201 con certificado AENOR, con banda de color azul para abastecimiento o riego.

**25.16.AD.100** m Tubería polietileno 25mm A.D. PE100 PN16
Precio: 0.62
Suministro de tubería diametro nominal 25mm de Polietileno de Alta Densidad fabricado en PE100, para PN16, fabricada según UNE EN 12201 con certificado AENOR, con banda de color azul para abastecimiento o riego.

**32.16.AD.100** m Tubería polietileno 32mm A.D. PE100 PN16
Precio: 1
Suministro de tubería diametro nominal 32mm de Polietileno de Alta Densidad fabricado en PE100, para PN16, fabricada según UNE EN 12201 con certificado AENOR, con banda de color azul para abastecimiento o riego.

**40.16.AD.100** m Tubería polietileno 40mm A.D. PE100 PN16
Precio: 1.51
Suministro de tubería diametro nominal 40mm de Polietileno de Alta Densidad fabricado en PE100, para PN16, fabricada según UNE EN 12201 con certificado AENOR, con banda de color azul para abastecimiento o riego.

**50.16.AD.100** m Tubería polietileno 50mm A.D. PE100 PN16
Precio: 2.35
Suministro de tubería diametro nominal 50mm de Polietileno de Alta Densidad fabricado en PE100, para PN16, fabricada según UNE EN 12201 con certificado AENOR, con banda de color azul para abastecimiento o riego.

**63.16.AD.100** m Tubería polietileno 63mm A.D. PE100 PN16
Precio: 3.74
Suministro de tubería diametro nominal 63mm de Polietileno de Alta Densidad fabricado en PE100, para PN16, fabricada según UNE EN 12201 con certificado AENOR, con banda de color azul para abastecimiento o riego.

**75.16.AD.100** m Tubería polietileno 75mm A.D. PE100 PN16
Precio: 5.26
Suministro de tubería diametro nominal 75mm de Polietileno de Alta Densidad fabricado en PE100, para PN16, fabricada según UNE EN 12201 con certificado AENOR, con banda de color azul para abastecimiento o riego.

**90.16.AD.100** m Tubería polietileno 90mm A.D. PE100 PN16
Precio: 7.57
Suministro de tubería diametro nominal 90mm de Polietileno de Alta Densidad fabricado en PE100, para PN16, fabricada según UNE EN 12201 con certificado AENOR, con banda de color azul para abastecimiento o riego.

**110.16.AD.100** m Tubería polietileno 110mm A.D. PE100 PN16
Precio: 11.25
Suministro de tubería diametro nominal 110mm de Polietileno de Alta Densidad fabricado en PE100, para PN16, fabricada según UNE EN 12201 con certificado AENOR, con banda de color azul para abastecimiento o riego.

**125.16.AD.100** m Tubería polietileno 125mm A.D. PE100 PN16
Precio: 14.19
Suministro de tubería diametro nominal 125mm de Polietileno de Alta Densidad fabricado en PE100, para PN16, fabricada según UNE EN 12201 con certificado AENOR, con banda de color azul para abastecimiento o riego.

**140.16.AD.100** m Tubería polietileno 140mm A.D. PE100 PN16
Precio: 17.69
Suministro de tubería diametro nominal 140mm de Polietileno de Alta Densidad fabricado en PE100, para PN16, fabricada según UNE EN 12201 con certificado AENOR, con banda de color azul para abastecimiento o riego.

**160.16.AD.100** m Tubería polietileno 160mm A.D. PE100 PN16
Precio: 23.15
Suministro de tubería diametro nominal 160mm de Polietileno de Alta Densidad fabricado en PE100, para PN16, fabricada según UNE EN 12201 con certificado AENOR, con banda de color azul para abastecimiento o riego.

**180.16.AD.100** m Tubería polietileno 180mm A.D. PE100 PN16
Precio: 29.29
Suministro de tubería diametro nominal 180mm de Polietileno de Alta Densidad fabricado en PE100, para PN16, fabricada según UNE EN 12201 con certificado AENOR, con banda de color azul para abastecimiento o riego.

**200.16.AD.100** m Tubería polietileno 200mm A.D. PE100 PN16
Precio: 36
Suministro de tubería diametro nominal 200mm de Polietileno de Alta Densidad fabricado en PE100, para PN16, fabricada según UNE EN 12201 con certificado AENOR, con banda de color azul para abastecimiento o riego.

**225.16.AD.100** m Tubería polietileno 225mm A.D. PE100 PN16
Precio: 0
Suministro de tubería diametro nominal 225mm de Polietileno de Alta Densidad fabricado en PE100, para PN16, fabricada según UNE EN 12201 con certificado AENOR, con banda de color azul para abastecimiento o riego.
NOTA: Consultar

**250.16.AD.100** m Tuberia polietileno 250mm A.D. PE100 PN16
Precio: 56.26
Suministro de tubería diametro nominal 250mm de Polietileno de Alta Densidad fabricado en PE100, para PN16, fabricada según UNE EN 12201 con certificado AENOR, con banda de color azul para abastecimiento o riego.

**280.16.AD.100** m Tubería polietileno 280mm A.D. PE100 PN16
Precio: 0
Suministro de tubería diametro nominal 280mm de Polietileno de Alta Densidad fabricado en PE100, para PN16, fabricada según UNE EN 12201 con certificado AENOR, con banda de color azul para abastecimiento o riego.
NOTA: Consultar

**315.16.AD.100** m Tuberia polietileno 315mm A.D. PE100 PN16
Precio: 89
Suministro de tubería diametro nominal 315mm de Polietileno de Alta Densidad fabricado en PE100, para PN16, fabricada según UNE EN 12201 con certificado AENOR, con banda de color azul para abastecimiento o riego.

**355.16.AD.100** m Tubería polietileno 355mm A.D. PE100 PN16
Precio: 0
Suministro de tubería diametro nominal 355mm de Polietileno de Alta Densidad fabricado en PE100, para PN16, fabricada según UNE EN 12201 con certificado AENOR, con banda de color azul para abastecimiento o riego.
NOTA: Consultar

**400.16.AD.100** m Tubería polietileno 400mm A.D. PE100 PN16
Precio: 144.8
Suministro de tubería diametro nominal 400mm de Polietileno de Alta Densidad fabricado en PE100, para PN16, fabricada según UNE EN 12201 con certificado AENOR, con banda de color azul para abastecimiento o riego.

**500.16.AD.100** m Tubería polietileno 500mm A.D. PE100 PN16
Precio: 0
Suministro de tubería diametro nominal 500mm de Polietileno de Alta Densidad fabricado en PE100, para PN16, fabricada según UNE EN 12201 con certificado AENOR, con banda de color azul para abastecimiento o riego.
NOTA: Consultar

**630.16.AD.100** m Tubería polietileno 630mm A.D. PE100 PN16
Precio: 0
Suministro de tubería diametro nominal 630mm de Polietileno de Alta Densidad fabricado en PE100, para PN16, fabricada según UNE EN 12201 con certificado AENOR, con banda de color azul para abastecimiento o riego.
NOTA: Consultar

**20.25.AD.100** m Tubería polietileno 20/400mm A.D. PE100 PN25
Precio: 0
Suministro de tubería diametro nominal 20 a 400mm de Polietileno de Alta Densidad fabricado en PE100, para PN25, fabricada según UNE EN 12201 con certificado AENOR, con banda de color azul para abastecimiento o riego.
NOTA: Consultar
